# Muster-Leistungsbeschreibung
Leistungsbeschreibung (GAEB 90, DA81)
Währung: EUR

## Entsalzung
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise Regelwerke WTA

Bei der Ausführung der Arbeiten sind insbesondere
 die Regelwerke der WTA (Wissenschaftlich-Technische
 Arbeitsgemeinschaft für Bauwerkserhaltung und
 Denkmalpflege e.V.) zu beachten, z.B.:
 3-5 "Natursteinrestaurierung nach WTA: Reinigung"
 3-17 "Hydrophobierende Imprägnierung von
mineralischen Baustoffen"
 4-3 "Instandsetzen von Mauerwerk -
Standsicherheit/Tragfähigkeit"
 4-5 "Beurteilung von Mauerwerk - Mauerwerksdiagnostik"
2-9 "Sanierputzsysteme"
2-4 "Beurteilung und Instandsetzung gerissener Putze an
Fassaden"
2-7 "Kalkputz in der Denkmalpflege"

*Hinweis*
Vorbemerkung zur Kompressenentsalzung

Das Verfahren der Kompressenentsalzung beruht auf der
Möglichkeit, Salze in Wasser zu lösen und aus einem
salzbelasteten, porösen mineralischen Baustoff an die
Verdunstunszone, also in die Kompresse zu
transportieren.

Die Salze können sowohl durch Eigenbewegung (Diffusion
bei Konzentrationsgefälle) als auch durch
Flüssigkeitsbewegung (Kapillartransport bei
Feuchtegradient oder Konvektion bei Temperatur-,
Dichte- und Druckgradienten) transportiert werden.

Grundlage der ausgeschriebenen Kompressenentsalzung ist
der Transport über Flüssigkeitsbewegung.

### Titel 00002 Vorarbeiten

**00002.0001 Entfernen störender Verunreinigungen**
*** Bedarfsposition ohne GB
Schonendes, möglichst trockenes Entfernen
störender Verunreinigungen (z.B. Salzausblühungen,
Staub oder Bewuchs) von der Oberfläche mittels
Wurzelbürste.
Einheit: m2

**00002.0002 Facing von sehr empfindlichen Oberteilen**
*** Bedarfsposition ohne GB
Bedecken von sehr empfindlichen Oberflächen mit einer
durchlässigen und tragfähigen Schutzschicht zur
Vermeidung von Substanzverlusten. Das Material muss
saugfähig und gut anschmiegsam sein (z.B. Japanpapier,
Gaze, Cellulosefasern, etc.). Es dürfen keine flächig
abdichtenden bzw. hydrophobierenden Materialien
verwendet werden.
Einheit: m2

**00002.0003 Partielle Vorfestigung zu entsalzender Flächen (KSE 100)**
*** Bedarfsposition ohne GB
Partielle, strukturelle Vorfestigung von morbiden
Oberflächen zur Sicherung und Vermeidung von
Substanzverlusten mit Steinfestiger auf Basis
Kieselsäureester mit Remmers KSE 100.
Die Reaktionszeiten gem. TM sind aufgrund
der vorübergehenden (temporären) Hydrophobie der
Kieselsäureester unbedingt abzuwarten.

Vor Beginn der Arbeiten ist eine genügend große,
repräsentative Probefläche anzulegen. Erst nach
Abnahme der Musterflächen durch die fachlich
Beteiligten wird der Verbrauch und Wirkungsgrad
festgelegt, dann darf mit den Arbeiten begonnen
werden.
Das Anlegen der Musterflächen sowie das Vorhalten
und Betreiben der dazu notwendigen Geräte ist in
den EP einzukalkulieren und wird nicht getrennt
vergütet.

Ausführung:
Die Verarbeitung erfolgt durch druckloses Fluten
von Hand mittels Injektionsspritze oder
Spritzflasche mittels Kompressen,
Infusionstränkung oder eines Fluid-Applikators bis
zur optisch erkennbaren Sättigung.

Verbrauch:
objektspezifisch, je nach Verwitterungsart und -tiefe
Remmers KSE 100 <0719>
Einheit: m2

### Titel 00003 Entsalzung

**00003.0001 Entsalzung von Natursteinen mit Entsalzungskompresse**
Entsalzung von Mauerwerk mit
Remmers Entsalzungskompresse,
einem Trockenmörtel zur Reduzierung oberflächennaher
Salze gemäß WTA-Merkblatt 3-13-01
"Mauerwerksentsalzung"
nach dem Prinzip "abtrocknende Kompresse".

Untergrund je nach Feuchtesituation mit
destilliertem oder entionisiertem Wasser
vornässen. Hierbei darf der Untergrund nur
mattfeucht erscheinen, es darf sich kein
sichtbarer Feuchtefilm auf der Baustoffoberfläche bilden.
Entsalzungskompresse mit destilliertem oder
entionisiertem Wasser in plastischer Konsistenz anmachen und in einer Schichtdicke von
15 bis 30 mm auf die zu entsalzende Fläche
auftragen. Der Auftrag kann von Hand oder
maschinell ein- oder mehrschichtig erfolgen.
Bei Entsalzung von Teilflächen die Entsalzungskompresse um min. 20 cm über den
erkennbar salzbelasteten Bereich hinaus antragen, um unerwünschte Randeffekte zu vermeiden.
Nach ca. 3-wöchiger Einwirkzeit die erhärtete
Entsalzungskompresse vorsichtig abnehmen.
Das neueste Technische Merkblatt und das
WTA-Merkblatt Nr. 3-13-01/D ?Kompressenentsalzung? sind zu beachten.
Der Entsalzungserfolg ist analytisch am Untergrundmaterial nachzuweisen und zu protokollieren (vorher - nachher). Bedarfsweise ist der
Vorgang zu wiederholen.

Verbrauch:
je cm Schichtdicke:
14,0 kg/m² Remmers Entsalzungskompresse <1070>

bei ___ cm Schichtdicke:
___ kg/m² Remmers Entsalzungskompresse <1070>
Einheit: m2

**00003.0002 Berieseln mit destilliertem oder deionisiertem Wasser**
*** Bedarfsposition ohne GB
Berieseln der zu entsalzenden Flächen mit
destilliertem oder deionisiertem Wasser. Die
aufgebrachte Wassermenge muss so abgestimmt werden,
dass sich ein stationärer Feuchtestrom von der
Oberseite des zu entsalzenen Untergrundes bis in die
unterseitig aufgebrachten Entsalzungskompresse ergiebt.

Der Verdunstungshorizont muss in der Kompresse liegen,
diese darf jedoch nicht aufgeweicht werden. Ggf. muss
in den Räumen unterhalb des zu entsalzenen
Untergrundes eine Luftentfeuchtungsanlage installiert
werden.

Die Art und Dauer der Berieselung wird nach Beurteilung
der Musterflächen durch die fachlich Beteiligten
festgelegt.
Einheit: m2

**00003.0003 Einbringen von Bohrlöchern für die Injektion von destilliertem Wasser**
*** Bedarfsposition ohne GB
Das Anlegen der Bohrlöcher (Raster) zur Injektion von
destilliertem oder deionisiertem Wasser sind abhängig
von den feuchtetechnischen Eigenschaften der Ziegel und
ist vor Ort nach Anlegen von repräsentativen
Musterflächen bzw. Vorversuchen gem. nachfolgender
Pos.........in Abstimmung mit den fachlich Beteiligten
festzulegen.
Einheit: lfm

**00003.0004 Injektion von destilliertem oder deionisiertem Wasser über Bohrlochkette**
*** Bedarfsposition ohne GB
Injektion von destilliertem oder deionisiertem Wasser
über Bohrlochkette. Das Wasser wird über
Bohrlochpacker in das Mauerwerk eingebracht.
Wassermenge und Zuflussart (zyklisch o. kontinuierlich)
sowie ggf. Druck sind durch Vorversuche zu ermitteln.

Die Vorversuche müssen vor Aufbringen des
Kompressenmaterials gem. Pos. ....... ggf. nach
Inbetriebnahme der Luftentfeuchtungsanlage gem.
Pos...... und bei entsprechend über den gesamten
Entsalzungszeitraum konstant gehaltenen
Klimabedingungen unter Anwesenheit der fachlich
Beteiligten erfolgen. Genannte Parameter sind zu
protokollieren.

Während der Injektion darf sich kein sichtbarer
Feuchtefilm auf der Ziegeloberfläche bilden, da das
Kompressenmaterial ansonsten die Haftung zum Untergrund
verliert.
Einheit: lfm

**00003.0005 Luftentfeuchtung zur Kompressenentsalzung**
*** Bedarfsposition ohne GB
Zum Einstellen eines konstanten, wirksamen
Feuchtigkeitsgefälles über der zu entsalzenen
Oberfläche, z. B. eines Gewölbemauerwerkes ist das
Erreichen einer konstanten, relativ niedrigen
Raumluftfeuchte unabdingbar. Von ihr wird die Dauer der
Maßnahme entscheidend beeinflusst.
Parameter des Gerätes sind nach Absprache mit einem
Klimatechniker auszuwählen.

Abrechnung in m³ Raumluft und Wochen
Einheit: m3

**00003.0006 Opferputz mit Kompressenputz herstellen**
Aufbringen eines Opferputzes zur Reduzierung
oberflächennaher Salze aus dem Untergrund
mit Remmers Kompressenputz.

Kompressenputz von Hand oder mit der Maschine
auf vorbereiteten Untergrund aufbringen.
Schichtdicken von mind. 2 cm bis max. 3 cm
einlagig, höhere Schichtdicken zweilagig herstellen.
Zur besseren Verkrallung der zweiten Lage
oder jeder weiteren Überarbeitung die Oberfläche
nach Ansteifen mit dem Gitterrabot aufrauen.
Wartezeit zwischen den einzelnen Arbeitgängen
mind. 1 Tag/mm Schichtdicke.

Verbrauch:
Ca. 6,0 kg/m²/cm Schichtdicke
Remmers Kompressenputz <1077>
Einheit: m2
